# Feuerwehrgerätehaus Hördt
Angebotsaufforderung (GAEB DA XML 3.3, DA83)
Projekt: 230801
Währung: EUR
Ausführungsende: 15.11.2026
Erstellt mit: GXML Toolbox V3.3 R20220330, ORCA AVA 27 27.00.00, 24.08.2026

## 1. Angaben zur Baustelle
1. Angaben zur Baustelle

Die Baustelle befindet sich in Hördt am Friedhof, erreichbar
über die L493 von Rülzheim kommend, über die L552 von
Kuhardt kommend oder durch die Ortsgemeinde Hördt
kommend.
Nördlich der Baustelle befindet sich in unmittelbarer Nähe der
Friedhof und in einer Entfernung von circa 150 m der Kath.
Kindergarten. Östlich der Baustelle befindet sich in circa 75 m
Entfernung ein Wohngebiet.
Es wird ein Feuerwehrgerätehaus errichtet.
Flächen für die Baustelleneinrichtung gemäß
Baustelleneinrichtungsplan und in Absprache mit der
Bauleitung.

2. Bauliche Anlage

Funktion:
Der Neubau wird als Feuerwehrgerätehaus mit drei Stellplätzen
und Nebenräumen errichtet.
Die Erschließung des Gebäudes erfolgt über eine neu zu
errichtende Straße.
Das Gebäude ist nicht unterkellert und hat die Abmessungen
25,74 m x 16,49 m.

Beschreibung der Bauteile:
Die Fahrzeughalle wird eingeschossig in Stahlbetonbauweise
mit einem Pultdach errichtet. Die Nebenräume werden
zweigeschossig in Massivbauweise mit Stahlbetondecken und
einem Pultdach errichtet. Dazwischen befindet sich ein
zweigeschossiger Flachdachbau in Massivbauweise, der unter
anderem die Technik und Lagerräume beinhaltet.

Dach:
Die Dächer bestehen aus Aluminium Profilbahnen bzw.
Thermodach mit Photovoltaik. Auf dem Flachdach stehen die
Wärmepumpe und der Kompressor sowie weitere Technik.

Außenwände:
Die Außenwände werden als tragende Stahlbetonwände bzw.
KS Mauerwerk hergestellt. Außenseitig wird die Fassade mit 22
cm Mineralwolle gedämmt.

Gründung:
Die Gründung des Neubaus erfolgt über eine tragende
Bodenplatte in WU - Beton, die mit Dämmplatten unterlegt ist.
Umlaufend befindet sich eine Frostschürze.

Fassade:
Die Fassade besteht aus einem 22 cm WDVS - System aus
Mineralwolle mit Armierungsgewebe, Kleber und Oberputz.

3. Benutzung des öffentlichen Straßenraumes und Öffentlicher Freiflächen

Das Baugelände befindet sich neben dem Friedhof in Hördt.
Die zur Verfügung stehende Baufläche wird begrenzt durch:
Im Norden durch den Friedhof
Im Westen durch den Parkplatz
Im Süden durch die L493 bzw einen Grünstreifen
Im Osten durch die Stoppelstraße
Das Gelände ist zum Zeitpunkt der anstehenden Arbeiten
weitgehend eben.
Der Bieter hat sich vor Angebotsabgabe in ausreichendem
Umfang von der örtlichen Situation und den damit
zusammenhängenden preisbildenden Faktoren ein Bild zu
verschaffen. Hierzu gehören auch die Möglichkeiten der Anund
Abfahrt.
Es ist darauf zu achten, dass der Betrieb des Kindergartens und
des Friedhofs während der Baumaßnahme weitgehend
ungestört stattfinden kann. Auf Anordnung des AG sind die
lärmintensiven Arbeiten bei einer Beerdigung zu unterbrechen
(Dauer ca. 30 - 60 Min.).
Daher sind betriebsbedingte Unterbrechungen und Stillstand der
lärmintensiven Arbeiten, sowie erhöhte Anforderungen an
Sicherungs-, Transport- und Aufräummaßnahmen im
Pauschalpreis einzukalkulieren.
Die Regelarbeitszeiten sind von 7 - 18 Uhr. Samstagsarbeit ist
möglich und nicht anmeldepflichtig.
Ferner ist zu beachten und zu gewährleisten, dass diverse
Arbeiten auch außerhalb der normalen Tagesarbeitszeit bzw. an
den Wochenenden oder Feiertagen - jeweils nach Anweisung
der Bauleitung in zeitnaher Absprache mit dem AN - zu leisten
sind. Samstagsarbeit oder Überstunden werden nicht gesondert
vergütet, wenn sie zur Erfüllung seiner vertraglichen Leistung
erforderlich werden. Mehr- und Wochenendarbeit sind mit dem
Auftraggeber jedoch abzustimmen und bei den entsprechenden
Behörden anzumelden.

4. Angaben zur Ausführung

Baustelleneinrichtung:
Der Bauzaun wird bauseits errichtet. Der Bauzaun ist ständig
geschlossen zu halten. Änderungen am Bauzaun dürfen nur
nach Absprache mit der Bauleitung vorgenommen werden.

Eine mögliche Mitbenutzung der Flächen außerhalb des
Bauzauns sind vom Bieter rechtzeitig mit der Bauleitung
abzustimmen.
Ein Baustellen WC, Bauwasser und Baustrom werden zur
Verfügung gestellt (die Verbräuche werden umgelegt).
Die allgemeine Baustellenbeleuchtung wird bauseits
eingerichtet, die Arbeitsbeleuchtung wird nicht gestellt. Zudem
wird eine Bauleistungsversicherung bauseits abgeschlossen
(Umlage wird vorgenommen).
Der Baustelleneinrichtungsplan ist mit der Bauleitung
abzustimmen und unmittelbar nach Abschluss einzelner
Leistungen auf ein unbedingt notwendiges Maß zu reduzieren.
Es wird dem Bieter empfohlen, sich vor Ort über die
Gegebenheiten zu informieren.

Sicherungsmaßnahmen:
Wege für den Personen- bzw. Fahrzeugverkehr auf der
Baustelle dürfen nicht durch Bauarbeiten beeinträchtigt werden.
Zufahrtswege für Feuerwehr-, Rettungs-,Polizei- und sonstige
Hilfsfahrzeuge sind stets freizuhalten.

Gerüste:
Das Gerüst wird entlang der Außenwände mit einer
Belastungsklasse 3 errichtet.

5. Ergänzende Hinweise

Bauschutt:
Eigener Bauschutt und Abfall ist arbeitstäglich, fachgerecht zu
entsorgen. Wird der Schutt und Müll nicht entsorgt, so wird
dieser auf Kosten des AN beseitigt. Ein entsprechender Teil (bis
5%) der Brutto - Abrechnungssumme wird als Umlage in den
Abschlagszahlungen einbehalten.

## ZTV Elektro
Diese zusätzlichen technischen Vorschriften gelten  für elektrische Kabel- und Leitungsanlagen in Gebäuden ( DIN 18 382 ), Blitzschutzanlagen ( DIN 18 384 ), Gebäudeautomation ( DIN 18386 ) Brandmeldeanlagen ( DIN 14675 ) elektrische Kabel- und Leitungsanlagen außerhalb von Gebäuden, sowie alle Montagen einschließlich Lieferungen von elektrischen Stark- und Schwachstromanlagen ( VOB/VOL ).

Sie werden Vertragsbestandteil nach Maßgabe der Rangfolge, wie sie in den Besonderen Vertragsbedingungen genannt ist.

1. Eingeführte technische Vorschriften 1.1. Verbandsvorschriften und TAB

Die Anlage ist nach den Regeln der Technik, im besonderen nach den gültigen VDE - Vorschriften, im wesentlichen 0100, 0105, 0108-100, 0113; 0171, 0190, 0800, 0833; DIN 18014; DIN 18015; DIN EN 50173; DIN EN 50174 LAR - Leitungen, Richtlinie (Rheinland-Pfalz) über Brandschutztechnische Anforderungen an Leistungsanlagen sowie den besonderen Vorschriften in den jeweils gültigen Fassungen der TAB des Energiieversorgungsunternehmens,  den Allgemeinen Feuerversicherungs-Bedingungen ( AFS ), den Bedingungen der Schadenversicherer (VDS) und nach den Richtlinien der VDEW auszuführen.
Zusätzlich sind die Unfallverhütungsvorschriften (UVV), Niederspannungsrichtlinie, Niederspannungsanschlussverordnung, Betriebssicherheitsverordnung, Gerätesicherheitsverordnung und EMV- Richtlinie sowie die Aufschaltbedingungen der Feuerwehr für Brandmeldeanlagen einzuhalten.

1.2. Spezielle Vorschriften

Die Anlage ist mit den Installationsplänen entsprechend DIN 40719 - 11, DIN EN 60848, DIN EN 61082, DIN EN 61355, DIN EN 62027; DIN EN 62079 zu dokumentieren. Installationspläne sind im Dateiformat DWG / ACAD 2000 unter Einhaltung vorgegebener Layer zu erstellen.
Schaltungsunterlagen für Verteiler sind nach DIN 40719 - 11, DIN EN 60848, DIN EN 61082, DIN EN 61355, DIN EN 62027; DIN EN 62079 zu dokumentieren.
Verteilerpläne, Stromlaufpläne, Klemmenpläne, Bestückungsliste sind im Dateiformat Proplan, in der jeweils aktuellen Version zu erstellen.
Dem Auftragnehmer werden Leistungsverzeichnis und Pläne im Dateiformat PDF, DWG, EMH, zur Verfügung gestellt.
Revisionspläne sind grundsätzlich in den Formaten, DWG, Verteilerpläne in *.emh zu erstellen.

1.3. Geltungsdatum

Die Allgemeinen Technischen Vorschriften ATV - VOB / C und die weiteren in Nr. 1.1. und den Verbindungsunterlagen genannten Normen gelten in der drei Monaten vor Ablauf der Angebotsfrist gültigen Fassung, wie sie im Bundesanzeiger bekannt gemacht bzw. bei den weiteren DIN - Normen angezeigt worden ist.

2. Stoffe, Bauteile

2.1. Allgemeines

Die Qualität der vorgesehenen Materialien ist durch Hersteller und Typenangabe nachzuweisen.
Musterstücke - besonders von Leuchten - sind vor Bestellung der Bauleitung unaufgefordert vorzulegen. Die Bauleitung entscheidet über die zur Verwendung kommenden Fabrikate und Typen und deren Anzahl.

2.2. Schalter und Steckdosenausführung
Die Schalter sind, sofern im LV nicht anderes angeben, als Wippenschalter mit weißer Wippe, weißer quadratischer Abdeckplatte, aus Thermoplast zu liefern. Gleiche Ausführung gilt auch für die Steckdosen.
siehe auch Vortext Installationsarbeiten

2.3 Leuchten
Leuchten müssen der Raumnutzung entsprechen, welche nach DIN EN 12464, DIN 5035 die erforderliche Beleuchtungsqualität sicherstellen und zum Nachweis der Sicherheit das VDE-Zeichen tragen.

2.5 Rohrschellen, Befestigungsschrauben

Rohrschellen sind in kräftiger Ausführung, Befestigungsschrauben in nicht rostender Ausführung zu wählen.

2.67 Schlösser
( 1 ) Für sämtliche Verteiler sind Einheitsschlösser,  Schließanlage mittels Halbzylinder des Auftraggebers vorzusehen.
Bei Kabelverteiler im Außenbereich bzw. Trafostationen ist ebenso die Schließanlage mittels Halbzylinder des Auftraggebers vorzusehen.
Für schlüsselbetätigte Taster/Schalter ist die Schließung KMS1 einzubauen.
(Halbzylinder der Schließanlage sind beim Auftraggeber erhältlich) .
( 2 ) Für Trafostationen sind sämtliche Türen mit Panikschlössern für Doppelschließung passend für beigestellte Zylinder nach (Schließplan des Auftraggebers) auszuführen.

3. Ausführung

3.1. Allgemeines
( 1 ) die Elektroinstallation beginnt ab Hausanschluss, Verteilerabgang bzw. bei Mittelspannungsanlagen ab Übergabeschalter und umfasst die gesamte betriebsfertige Anlage einschließlich des Brandschutzes.
( 2 ) Jede sich unter Umständen während der Ausführung ergebende Änderung bedarf der ausdrücklichen Zustimmung des Fachingenieurs der Bauleitung.
( 3 ) Bei Beginn der Rohbauarbeiten überprüft der Auftragnehmer die vorgesehenen Aussparungen und Durchbrüche und legt diese gemeinsam mit dem zuständigen Fachingenieur der Bauleitung verbindlich fest.
( 4 ) Vor Montagebeginn ist die gesamte Installation, insbesondere Verteilerplätze und Leitungsführung, mit dem Bauleiter festzulegen.
( 5 ) Transport zur Verwendungsstelle und die Lagerung erfolgt auf Gefahr des Unternehmers.

3.2. Drei- bzw. Fünfleitersystem
( 1 ) Die elektrische Anlage ist als TN - S - System, in 3 - bzw. 5 -Leitersystem auszuführen, wobei der Schutzleiter  in seiner Gesamtlänge gelbgrün gekennzeichnet ist. N- und PE-Leiter sind in der gesamten Anlage getrennt zu führen und werden erst am Hauptverteiler (ZEP) verbunden.
( 2 ) Arbeitsstromkreise und Steuerstromkreise sind farbig nach VDE 0293, u. 0113 zu verdrahten.

3.3. Verteiler
( 1 ) Die Verteiler sind mit Reihenklemmen, für N (Neutralleiter) mit Reihentrennklemmen und PE (Schutzleiter) Klemmen auszulegen. Bei jedem Stromkreis muss eine Isolationsprüfung ohne Abklemmen der N-Leiter von den einzelnen Klemmen möglich sein. Als Leistungsschutz sind Leistungsschutz-Automaten Typ B bzw. C einzubauen.
( 2 ) Abdeckungen müssen einfach abnehmbar sein ( ohne Demontage von Schraubkappen usw. ). An geeigneter Stelle des Verteilers ist eine Plantasche vorzusehen.
( 3 ) Die vom Auftraggeber genannten Stromstärken für Luftschütze gelten für eine Belastung nach AC 3 ( Kurzschlußläufermotor ).

Vor Anfertigung der Verteiler sind die Ausführungszeichnungen der Bauleitung zur Prüfung und Einwilligung vorzulegen, sofern keine anderen Angaben erfolgen.
Verteilerpläne und Stromlaufpläne sind im Dateiformat *.emh, in der jeweils aktuellen
Version zur Verfügung zu stellen.

3.4. Leitungen u. Kabel

( 1 ) Alle Leitungen und Kabel dürfen nur horizontal und vertikal verlegt werden. Die Leitungen in Decken oder Böden müssen rechtwinklig zur Wand verlaufen.
( 2 ) Bei Rohrverlegung unter Putz sind bei normalem Mauerwerk die Schlitze zu fräsen. Beträgt die Länge der Rohrleitung mehr als 30 m oder sind mehr als 3 Bogen vorhanden, werden Zugkästen eingebaut.
( 3 ) Bei Verlegung von Leitungen oder Kabel auf Abstandsschellen darf ein maximaler Abstand der Befestigungsschellen von 0,30 m nicht überschritten werden.
Bis zu 2 Leitungen können auf Iso-Abstandschellen, mehr als 2 Leitungen sind in Installationsrohr mittels Schellen bzw. in Installationskanal oder Hängeschellen, Kabelrinnen unter Beachtung der max. Belastung verlegt werden.
Leitungen und Kabel bei Deckendurchführungen sind mittels Schutzrohr zu schützen.
Bei der Installation von Leitungsanlagen in Baulichen Anlagen für Menschenansammlungen ist die DIN VDE 0100-718 in der jeweils neuesten Fassung zu berücksichtigen.
( 4 ) Bei paralleler Leitungsführung mit fernmeldetechnischen Kabeln und Leitungen ist der nach VDE 0800 vorgeschriebene Abstand einzuhalten oder es ist ein Trennsteg erforderlich.
( 5 ) Abstandsbügel, Registerschienen und Kabelbahnen oder Kanäle müssen solide und reichlich bemessen sein., so daß Erweiterungen jederzeit möglich sind. Der Abstand von Bügel zu Bügel darf in keinem Fall 0,70 m überschreiten.
( 6 ) Auf Brandschutz und Brandlasten in Flucht-und Rettungswegen ist insbesondere zu achten und die LAR einzuhalten.

3.5. Apparaturen, Geräte

Die Anbringung und Befestigung von Apparaturen und Geräten ist gemeinsam mit der Bauleitung festzulegen.

3.6. DV- Inhousnetze

Diese sind entsprechend der DIN EN 50173; DINEN 50174 sowie unter Beachtung der Spezifikationen des Fachbereich Informationstechnik zu installieren.

3.7. Brandschutz
Der gesamte Brandschutz von Kabel- und Leitungsanlagensowie Verteiler ist Richtlinienkonform auszuführen. Die gesamten Einbauten sind im Installationsplan numerisch einzutragen und in einer beigefügten Liste sind die eingebauten Produkte zu beschreiben sowie die Herstellerspezifischen Unterlagen  (Übereinstimmungserklärung) hinzuzufügen.

3.8. Einweisung des Bedienungspersonals

( 1 ) Das Bedienungspersonal und die Bauleitung sind über die Eigenart und Wartung der Anlage eingehend mündlich und schriftlich zu unterrichten.
( 2 ) Wartungs- und Bedienungsanweisungen sind dem Auftraggebert vor Abnahme, in deutscher Schriftform, vierfach auszuhändigen.

4. Nebenleistungen

Folgende Leistungen sind Nebenleistungen entsprechend VOB / C DIN 18 382 Nr. 4.2, Wenn sie nicht durch besondere Ansätze in der Leistungsbeschreibung erfaßt sind :
( 1 ) Liefern und Montieren von Zubehör, die für eine betriebsfertige Anlage- Herstellung und / oder nach den einschlägigen Vorschriften aller im Leistungsverzeichnis aufgeführten Positionen erforderlich sind,
( 2 ) Herstellen der erforderlichen Schalt- und Detailpläne, sofern sie nicht von der Stadt geliefert werden,
( 3 ) Einweisen des Bedienungspersonals entsprechend Nr. 3.8.
( 4 ) Anfertigen von Bestandszeichnungen und des Abnahmeberichtes entsprechend Nr. 5.2.,
( 5 ) Anfertigen und Anbringen des
Gesamtschaltbildes sowie der Verteilerbeschriftung entsprechend Nr. 3.7..

5. Abrechnung

5.1. Aufmass

das Aufmass erfolgt gemeinsam im Zuge der Montage entsprechend dem Leistungsverzeichnis unterteilt in Bauabschnitte und Räume.

5.2. Bestandszeichnungen, Dokumentation und Abnahmeberichte

( 1 ) Der Auftragnehmer hat zur Abnahme der Arbeiten die normgerechte Dokumentation in Form von Papier Originalen ( Installationspläne, Verteilerpläne sowie Übersichtsschemata der einzelnen Anlagen ) 3-fach, sowie in den vorgenannten Dateiformaten (PDF und DWG) zur Verfügung zu stellen.
( 2 ) Zur selben Zeit ist der Abnahmebericht Errichterbescheinigung, Prüfprotokoll nach VDE 0100-600 für alle gemessenen Werte erforderlich ebenso Konformitätserklärungen für alle Verteiler, Schaltanlagen, Brandabschottungen und Funktionserhaltseinrichtungen zu übergeben. Ebenso die Abnahmeprotokolle erforderlicher Sachverständigenabnahmen, und Herstellerabnahmen zu übergeben.
( 3 ) Der Auftragnehmer hat mit den Bestandszeichnungen eine detaillierte Stückliste unter Angabe der Fabrikate, Typenbezeichnungen und Leistungsdaten der gelieferten Geräte und Betriebsmittel
( insbesondere Leuchten, Lampen, Motoren und Transformatorstation ) zu erstellen.
( 4 ) Für elektrische Anlagen von Versammlungsstätten, Aufzugsanlagen, EX - Anlagen sowie von Brandmeldeanlagen sind Abnahmeberichte vorzulegen.
( 5 ) Für Antennenanlagen sind Messprotokolle gemäß Postvorschrift anzufertigen.

5.3. Betriebsprüfung

Der endgültigen Abnahme hat eine vom Auftragnehmer durchzuführende Betriebsprüfung voranzugehen.

5.4. Messung der Phasenbelastung

Die gleichmäßige Belastung der vorhandenen Aussenleiter L1 - L3 ist durch Messung festzustellen und protokollarisch festzuhalten. Ebenso die Messwerte der N- und PE - Leiter Strombelastung .

5.5. Messung und Prüfung

Die Prüfung der elektrischen Anlage ist nach DIN/VDE 0100 Teil 600 durchzuführen alle Messwerte sind zu dokumentieren. Die Ergebnisse der Prüfung sind in einer Bewertung festzuhalten. Für Fernmeldeanlagen ist VDE 0833 - 1 anzuwenden.

## 05 Baustelleeinrichtung Elektrotechnik und Baustellenbeleuchtun

### Titel 01 Baustelleneinrichtung und Baustellenbeleuchtung

#### Bereich 01.01 Baustellenversorgung und Baustellenbeleuchtzung Verteiler und Kabel

##### Abschnitt 01.01.01 Baustellenversorgung, Verteilung und Kabel

*Hinweis: Es wird die komplette Baustellenversorgung während der Bauzeit ausgeschrieben.*
Es wird die komplette Baustellenversorgung während der Bauzeit ausgeschrieben.
Die Baustellenversorgung ist entsprechend dem Baufortschritt aufzubauen und zu warten.

A250 Hauptverteiler - Zählerverteiler mit Wandlermessung
GV400 Gruppenverteiler (Anschluß Kran, V100, Container)
V100 Hauptverteiler
EV63

Bei allen Preisen ist eine einmalige Versetzung der Verteiler mit ein zu kalkulieren.

**01.01.01.1 A 250 - Zähler-/Wandlerschrank**
A 400 - Zähler-/Wandlerschrank

Anschlußleistung: 277kVA
nach IEC/EN 60439-4/A1+A2 (DIN/VDE 0660 T501/A1+A2) und DIN/VDE 43868/1-4

Ausführung:

Gehäuse (E49) aus elektrolytisch-verzinktem Stahlblech mit schwermetallfreier Kunststoff-Lackierung
Farbe: RAL 3001 -signalrot - mit Kranösen
mit Doppeltür und 3-Punkt Stangenschloss
mit Drehknauf und Vorrichtung für Vorhangschloss inkl. feuerverzinktem Untergestell mit Ösen für Erdnägel
Einbauten schutzisoliert
Schutzart : IP 44
Messeinrichtung Schutzart : IP 54

Bestückung:

1 NH 3-Sicherungslasttrennschalter mit Sicherungen 500 A  mit Bolzenanschluss M10
1 NH 2-Lasttrennschalter mit Sicherungen 400 A mit Bolzenanschluss M10
1 NH 1-Sicherungslasttrennschalter 250 A mit Sicherungen, mit Bolzenanschluss M10
2 NH00-Sicherungslasttrennschalter 100 A mit Sicherungen, mit Bolzenabgang M8
1 Spannungspfadsicherung 3pol. 6 A - DIAZED-
3 DS-Zählerplätze ohne Zähler nach DIN 43870/2 für Zählerwechseltafel Quer- oder Hochformat
1 Wandleraufnahmevorrichtung mit CU - Schienen und ISO - Stützern vorverdrahtet für Einzelwandler

liefern, aufstellen und abbauen sowie anschliessen
incl. Anmeldung Zähler beim zuständigen EVU
Einbau der Wandler incl. Abholung beim zuständigen EVU

liefern, aufstellen und abbauen sowie anschliessen
Mietpreis pro Woche
angesetzte Mietdauer 56
 Wochen
Menge: 56,000 Wo

**01.01.01.2 GV 400 - Gruppenverteilerschrank**
GV 400 - Gruppenverteilerschrank

Anschlussleistung: 277kVA
nach IEC/EN 60439-4/A1+A2 (DIN/VDE 0660 T501/A1+A2)

Ausführung:

Gehäuse (E30) aus elektrolytisch-verzinktem Stahlblech mit schwermetallfreier Kunststoff-Lackierung
Farbe: RAL 3001 -signalrot - mit Kranösen
mit Doppeltür und 3-Punkt Stangenschloss
mit Drehknauf und Vorrichtung für Vorhängeschloss inkl. feuerverzinktem Untergestell mit Ösen für Erdnägel
Einbauten schutzisoliert
Schutzart : IP 44

Bestückung:

1 NH 2-Lasttrennschalter mit Sicherungen 400 A mit Bolzenanschluss M10
1 CU-Sammelschienensystem 400 A
1 NH 2-Sicherungslasttrennschalter 355 A mit Sicherungen mit Bolzenanschluss M10
1 NH 1-Sicherungslasttrennschalter 250 A mit Sicherungen mit Bolzenanschluss M10
2 NH00-Sicherungslasttrennschalter 100 A mit Sicherungen mit Bolzenanschluss M8
2 NH00-Sicherungslasttrennschalter 100 A mit Sicherungen mit Bolzenabgang M8

liefern, aufstellen und abbauen sowie anschliessen
Mietpreis pro Woche
angesetzte Mietdauer 56 Wochen
Menge: 56,000 Wo

**01.01.01.3 V 100 - Hauptverteilerschrank**
V 100 - Hauptverteilerschrank

 Anschlussleistung: 87kVA
nach IEC/EN 60439-4/A1+A2 (DIN/VDE 0660 T501/A1+A2)

Ausführung:

Gehäuse (E22) aus elektrolytisch-verzinktem Stahlblech mit schwermetallfreier Kunststoff-Lackierung
Farbe: RAL 3001 -signalrot - mit Kranösen
mit Einfachtür und Fallriegel für Vorhängeschloss inkl. feuerverzinktem Untergestell mit Ösen für Erdnägel
Einbauten bis einschließlich FI-Schutzschalter schutzisoliert
Schutzart : IP 44

Bestückung:

1 NH 1-Lasttrennschalter mit Sicherungen 125 A mit Bolzenanschluss M10
1 NH00-Sicherungsunterteil mit Sicherung 100 A
1 FI-Schutzschalter 4pol. 63 A/500 mA Typ B
1 CEE-Steckdose 5/63 A 400 V/6 h mit Leitungsschutzschalter 3/63 A -C-
1 FI-Schutzschalter 4pol. 63 A/30 mA Typ B
2 CEE-Steckdosen 5/32 A 400 V/6 h mit je 1 Leitungsschutzschalter 3/32 A -C-
1 NH 00-Sicherungsunterteil mit Sicherung 100 A
1 FI-Schutzschalter 4pol. 63 A/30 mA Typ B
1 CEE-Steckdose 5/32 A 400 V/6h mit Leitungsschutzschalter 3/32 A -C-
2 CEE-Steckdosen 5/16 A 400 V/6 h mit je 1 Leitungsschutzschalter 3/16 A -C-
1 FI-Schutzschalter 4pol. 63 A/30 mA Typ B
6 Schutzkontaktsteckdosen 2/16 A 230 V mit je 1 Leitungsschutzschalter 1/16 A -C-

liefern, aufstellen und abbauen sowie anschliessen

Mietpreis pro Woche
angesetzte Mietdauer 56 Wochen

3 Schränke a 56 Wochen = 168 Wochen
Menge: 56,000 Wo

**01.01.01.4 EV 63 - Endverteilerschrank**
EV 63 - Endverteilerschrank

Anschlussleistung: 44kVA
Anschuß über Verlängerungskabel mit Stecker und Kupplung CEE 5x63A
nach IEC/EN 60439-4/A1+A2 (DIN/VDE 0660 T501/A1+A2)

Ausführung:

Gehäuse (E06) aus elektrolytisch-verzinktem Stahlblech
mit schwermetallfreier Kunststoff-Lackierung
Farbe: RAL 3001 -signalrot - mit Kranösen
mit Einfachtür und Fallriegel für Vorhängeschloss inkl. feuerverzinktem Untergestell mit Ösen für Erdnägel
Einbauten bis einschließlich FI-Schutzschalter schutzisoliert
Schutzart : IP 44

Bestückung:

1 CEE-Gerätestecker 5/63 A 400 V/6 h
1 CEE-Steckdose 5/63 A 400 V/6 h für Kabelschleife
1 FI-Schutzschalter 4pol. 63 A/30 mA Typ B
2 CEE-Steckdosen 5/32 A 400 V/6 h mit je 1 Leitungsschutzschalter 3/32 A -C-
2 CEE-Steckdosen 5/16 A 400 V/6 h mit je 1 Leitungsschutzschalter 3/16 A -C-
1 FI-Schutzschalter 4pol. 40 A/30 mA Typ B
6 Schutzkontaktsteckdosen 2/16 A 230 V mit je 1 Leitungsschutzschalter 1/16 A -C-

liefern, aufstellen und abbauen sowie anschliessen

Mietpreis pro Woche
angesetzte Mietdauer 56 Wochen
Menge: 56,000 Wo

**01.01.01.5 NSSHöu-J 3G95/50 mm²**
NSSHöu-J 3G95/50 mm²

Schwere Gummischlauchleitungen für hohe mechanische Beanspruchungen entsprechend
DIN-VDE 0250, Teil 812.

Eigenschaften und Verwendung:

Für den Anschluss von beweglichenGeräten und Maschinen bei sehr hohen mechanischen Beanspruhungen in trockenen und feuchten Räumen, im Freien und in explosionsgefährdeten Bereichen, besonders im Bergbau, in der Industrie, in Steinbrüchen und auf Baustellen.

Die Leitungen dürfen fest verlegt werden z.B. in privisorischen Bauten oder auf Baustellen sowie an Förderanlagen und Maschinen.

Technische Daten:

Uo/U: 0,6/1 kV
Mantelfarbe: gelb

Zuläsige Temparatur an der Leitungsoberfläche

bei fester Verlegung: -40° C bis +80° C
bei beweglichem Einsatz: -25° C bis +80° C

Kleinster zulässiger Biegeradius
bei fester Verlegung: 4D (Durchmesser)
bei beweglichem Einsatz: 5D (Durchmesser)

liefern, verlegen und abbauen sowie anschliessen
Mietpreis pro Woche
angesetzte Mietdauer 56 Wochen
Länge 10 m
Menge: 56,000 Wo

**01.01.01.6 NSSHöu-J 3G95/50 mm²**
NSSHöu-J 3G95/50 mm²

Schwere Gummischlauchleitungen für hohe mechanische Beanspruchungen entsprechend
DIN-VDE 0250, Teil 812.

Eigenschaften und Verwendung:

Für den Anschluss von beweglichenGeräten und Maschinen bei sehr hohen mechanischen Beanspruhungen in trockenen und feuchten Räumen, im Freien und in explosionsgefährdeten Bereichen, besonders im Bergbau, in der Industrie, in Steinbrüchen und auf Baustellen.

Die Leitungen dürfen fest verlegt werden z.B. in privisorischen Bauten oder auf Baustellen sowie an Förderanlagen und Maschinen.

Technische Daten:

Uo/U: 0,6/1 kV
Mantelfarbe: gelb

Zuläsige Temparatur an der Leitungsoberfläche

bei fester Verlegung: -40° C bis +80° C
bei beweglichem Einsatz: -25° C bis +80° C

Kleinster zulässiger Biegeradius
bei fester Verlegung: 4D (Durchmesser)
bei beweglichem Einsatz: 5D (Durchmesser)

liefern, verlegen und abbauen sowie anschliessen
Mietpreis pro Woche
angesetzte Mietdauer 56 Wochen
Länge 40 m
Menge: 56,000 Wo

**01.01.01.7 H07RN-F 5G35 mm²**
H07RN-F 5G35 mm²

Industrie-Gummischlauchleitungen für mittlere mechanische Beanspruchungen entsprechend
DIN-VDE 0282-4.

Eigenschaften und Verwendung:

Für den beweglichen Anschluss von Elektrogeräten bei mittleren mechanischen Beanspruchungen in Innenräumen und im Freien. Sie sind verwendbar in gewerblichen und landwirtschaftlichen Betrieben, in explosionsgefährdeten Bereichen nach DIN VDE 065, in feuergefährdeten Betriebsstätten, auf Baustellen nach DIN VDE 0100 Teil 704, im Tagebau und in Steinbrüchen nach DIN VDE 0168.

Sie dürfen auch fest verlegt werden, z.B. in provisorischen Bauten, Wohnbaracken, auf Baggern und Hebezeugen.

Technische Daten:

Uo/U: 450/700V
Mantelfarbe: schwarz

Gebrauchstemparaturen
-30° C bis +60° C

Mindestbiegeradius
bei beweglichem Einsatz: 15D (Durchmesser)

liefern, verlegen und abbauen sowie anschliessen
Mietpreis pro Woche
angesetzte Mietdauer 56 Wochen
Länge 20 m
Menge: 56,000 Wo

**01.01.01.8 H07RN-F 5G25 mm²**
H07RN-F 5G25 mm²

Industrie-Gummischlauchleitungen für mittlere mechanische Beanspruchungen entsprechend
DIN-VDE 0282-4.

Eigenschaften und Verwendung:

Für den beweglichen Anschluss von Elektrogeräten bei mittleren mechanischen Beanspruchungen in Innenräumen und im Freien. Sie sind verwendbar in gewerblichen und landwirtschaftlichen Betrieben, in explosionsgefährdeten Bereichen nach DIN VDE 065, in feuergefährdeten Betriebsstätten, auf Baustellen nach DIN VDE 0100 Teil 704, im Tagebau und in Steinbrüchen nach DIN VDE 0168.

Sie dürfen auch fest verlegt werden, z.B. in provisorischen Bauten, Wohnbaracken, auf Baggern und Hebezeugen.

Technische Daten:

Uo/U: 450/700V
Mantelfarbe: schwarz

Gebrauchstemparaturen
-30° C bis +60° C

Mindestbiegeradius
bei beweglichem Einsatz: 15D (Durchmesser)

liefern, verlegen und abbauen sowie anschliessen
Mietpreis pro Woche
angesetzte Mietdauer 56 Wochen
Länge 20 m
Menge: 56,000 Wo

**01.01.01.9 Verlängerungskabel 5 x 63 A CEE Länge 25 m**
*** Bedarfsposition ohne GB
Verlängerungskabel 5 x 63 A CEE Länge 25 m

Ausführung:

Verlängerungskabel H07RN - F 5G 16 mm²
mit Stecker und Kupplung
Stecker- und Kupplungsanschluss mit isolierten Aderendhülsen gefasst
die Länge der Aderendhülse entspricht der Anschlusstiefe der Rahmenklemmen
mit angebrachter Grundbanderole zur Kennzeichnung mit Prüfsiegel des "Nächster Prüftermin" nach BGV A3 (VBG 4)
komplett montiert und geprüft

Bestückung:

25 m Gummikabel H07RN - F 5G 16 mm²
1 Stück Stecker CEE 5 x 63 A / 6 h
glasfaserverstärkter, hochwärmebeständiger Kontaktträger
Rahmenklemmen und vernickelten Kontakten
Kabeleinführung mit Verschraubung
mit Verriegelungsring
wasserdicht IP 67 (Referenz - Typ BALS 2189)
1 Stück Kupplung CEE 5 x 63 A / 6 h
glasfaserverstärkter, hochwärmebeständiger Kontaktträger
Rahmenklemmen und vernickelten Kontakten
Kabeleinführung mit Verschraubung
mit Verschlussdeckel
wasserdicht IP 67 (Referenz - Typ BALS 3124)

liefern, verlegen und abbauen sowie anschliessen
Mietpreis pro Woche
angesetzte Mietdauer 56 Wochen
Länge 20 m
Menge: 56,000 Wo

**01.01.01.10 Verlängerungskabel 5 x 32 A CEE Länge 25 m**
*** Bedarfsposition ohne GB
Verlängerungskabel 5 x 32 A CEE Länge 25 m

Ausführung:

Verlängerungskabel H07RN - F 5G 6 mm²
mit Stecker und Kupplung
Stecker- und Kupplungsanschluss mit isolierten Aderendhülsen gefasst
die Länge der Aderendhülse entspricht der Anschlusstiefe der Rahmenklemmen
mit angebrachter Grundbanderole zur Kennzeichnung mit Prüfsiegel des "Nächster Prüftermin" nach BGV A3 (VBG 4)
komplett montiert und geprüft

Bestückung:

25 m Gummikabel H07RN - F 5G 6 mm²

1 Stück Stecker CEE 5 x 32 A / 6 h
glasfaserverstärkter, hochwärmebeständiger Kontaktträger
Rahmenklemmen und vernickelten Kontakten
Kabeleinführung mit Verschraubung
Kragensteckvorrichtung, isoliergekapselt
spritzwassergeschütz IP 44
1 Stück Kupplung CEE 5 x 32 A / 6 h
glasfaserverstärkter, hochwärmebeständiger Kontaktträger
Rahmenklemmen und vernickelten Kontakten
Kabeleinführung mit Verschraubung
Kragensteckvorrichtung, isoliergekapselt
spritzwassergeschütz IP 44

liefern, verlegen und abbauen sowie anschliessen
Mietpreis pro Woche
angesetzte Mietdauer 56 Wochen
Länge 20 m

2 Stück = 112 Wochen
Menge: 112,000 Wo

#### Bereich 01.02 Baustellenbeleuchtung

##### Abschnitt 01.02.01 Baustellenbeleuchtung

*Hinweis: Herstellung einer Baustellenbeleuchtung*
Herstellung einer Baustellenbeleuchtung
Zur Sicherstellung der Verkehrswege innerhalb der Baustelle (Treppenhaus und Flure) ist eine normkonforme Baustellenbeleuchtung incl. Sicherheitsbeleuchtung Nennbetriebsdauer 1 Stunde aufzubauen.

Das LED-Lichtsystem muss die Technischen Regeln für Arbeitsstätten ASR A3.4 Pkt. 8 und ASR A2.3 Pkt. 8 für Baustellenbeleuchtungen sowie ASR A3.4/7 Pkt. 4 für Sicherheitsbeleuchtungen erfüllen.
Alle Komponenten müssen die CE-, REACH- und RoHS-Richtlinien erfüllen
Das LED-Lichtsystem ist modular aufgebaut  und kann im Rahmen der zul. max. Systemlänge beliebig mit LED-Lichtbändern erweitert werden.

Lichtsteuerungen:
Grundsätzliches:
Das System besteht aus min. einer Lichtsteuerung und min. einem LED-Lichtband.
Die Lichtsteuerungen in verschiedenen Gehäusen und Ausführungen ob Kunststoff-Gehäuse oder Metall-Gehäuse:

Die Lichtsteuerung überwacht laufend die Stromversorgung der Lichtbänder und schaltet bei Stromausfall direkt auf das Sicherheits- / Notlichtlicht um.
In der Lichtsteuerung ist eine einstellbare Zeitschaltuhr und weitere Funktionen integriert.
Die Konfiguration und Bedienung der Funktionen der Lichtsteuerung erfolgt per Web-Oberfläche. (keine APP)
- inkl. Akkumulatoren und Ladegerät
- Integrierter Lichtschalter fürs Hauptlicht (optional: Schlüsselschalter)
- 4,5 m Gummizuleitung mit Schutzkontaktstecker
- Eingangsspannung Lichtsteuerung: 220-240 VAC
- Gerätesicherung der Lichtsteuerung je nach Bauart: 6 A oder 10 A

**01.02.01.1 Beleuchtungssystem Baustellenstellenbeleuchtung**
Beleuchtungssystem Baustellenstellenbeleuchtung
Lichtband und Steuergerät mit Anschlußstecker

Hauptlicht und Sicherheits-/Notlicht sind in einem Lichtband zusammengefasst.
Leistungsaufnahme: max. 8 Watt pro Meter Lichtband
Lichtstrom/m: mind. 1300 Lumen pro Meter Lichtband
- Leuchtenlichtausbeute (Hauplicht):mind. 162,5 lm/W
- Energieeffizienzklasse für die Lichtbänder: Klasse C
- Leistungsaufnahme des Notlichts max. 0,8 W pro Meter Lichtband
- Notlichterhaltung > 1 Std. für Lichtbänder bis max zul. Lichtband-Länge pro Lichtsteuerung
Lichtband mit verriegelbares und kodiertes Stecker/Kupplung-System inkl. Schutzkappen
- 24/7-Dauerbetrieb möglich
- Abstrahlwinkel der Beleuchtung: > 160°
- Schutzart IP65
- Schutzklasse 2
- Brandeigenschaft des Lichtbands: selbstverlöschend
- Die Lichtbänder sind silikonfrei (optional + halogenfrei)
- Lichtfarbe 5000 K (ähnlich Tageslicht)
- Temperaturbereich (Betrieb und Lagerung): -20 °C bis +50 °C
- Lebensdauer mind. (mttf) bei TUm = 25 °C: ca. 50.000 Stunden

Länge pro Stück 30 m

liefern und montieren
Menge: 3,000 St

**01.02.01.2 Ummontage der vor beschriebenene Baustellenbeleuchtung**
Ummontage der vor beschriebenene Baustellenbeleuchtung während der Bauzeit

pauschal

incl. Befestigungsmaterial
Menge: 4,000 St

#### Bereich 01.03 Wartung und Instandhaltung Baustelleneinrichtung und Baustellenbeleuchtung

##### Abschnitt 01.03.01 Wartung und Instandhaltung der Baustelleneinrchtung und Baustellenbeleuchtung

**01.03.01.1 Wartung und Sicherstellung der Baustellenversorgung**
Wartung und Sicherstellung der Baustellenversorgung und der Baustellenbeleuchtung während der Bauzeit
Durchführung und Dokumentierung der notwendigen
Messungen und Prüfungen
Sicherstellung der Baustellenversorgung bei Störungen
durch sofortigen Einsatz und Abhilfemassnahmen
Vorhaltung von ausreichend Sicherungsmaterial an der
Baustellen zur Beseitigung von Ausfällen

pauschal für die Bauzeit pro Woche abgerechnet
(Einheitspreis gilt auch bei Verlängerung der Bauzeit)
Menge: 56,000 Wo

### Titel 02 Stundenlohn

#### Bereich 02.01 Stundenlohnarbeiten

**02.01.1 Arbeiten gegen Material und Zeitnachweis**
Arbeiten gegen Material und Zeitnachweis
nach Absprache und einzelner Beauftragung durch die Bauleitung werden berechnet für:
Monteur
Menge: 10,000 h
